# PWC Reinigung 2027 AM Kist
Angebotsaufforderung (GAEB 90, DA83)
Währung: EUR
Auftraggeber: Die Autobahn GmbH des Bundes

## PWC Reinigung 2027 AM Kist
Datum: 26.08.26

### Abschnitt 01 PWC-Anlagen im Bereich der AM Kist

#### Unterabschnitt 01.01 Beweissicherung

**01.01.0010 Beweissicherung durchführen**
Beweissicherung des Bestandes im Bereich der
PWC-Gebäude im Innen- und Außenbereich für alle Gebäude
durchführen.

Erforderliche Hilfskräfte und Hilfsmittel sind
einzurechnen.

Bestand: PWC-Anlagen gem. LB

Die Beweissicherung besteht aus einer Bestandsaufnahme
zu Beginn sowie zum Ende des Vertragszeitraums.
Die beiden Bestandsaufnahmen sind so durchzuführen,
dass Veränderungen am Bestand, die möglicherweise durch
die Reinigungsarbeiten verursacht sind,
festgestellt werden können.

Für jede PWC-Anlage ist eine getrennte Bestandsaufnahme
durchzuführen und dann in einer Gesamtdokumentation
zusammenzufassen. Auf jeder PWC-Anlage sind
Einzelaufnahme der einzelnen Räume und den
Außenansichten zu erstellen.
Zusätzlich sind Detailaufnahmen von den einzelnen
Wandflächen und Ausstattungsgegenständen einschl.
Untersichten anzufertigen.

Dokumentation in digitaler Ausfertigung (PDF-Format)
liefern. Die Originalaufnahmen sind auf einem
Speichermedium/digitalem Austausch zu übergeben.

Abrechnung je Stück Beweissicherung.
Menge: 8,000 St

#### Unterabschnitt 01.02 Zeiterfassungsgerät

**01.02.0010 Vorhaltung eines Zeiterfassungssystems PWC-Anlage Fronberg Nord**
Vorhaltung eines Zeiterfassungssystems
zur Überwachung der Reinigungszeiten.

Hinweis: Die Position wird anteilig nach Installation
und nach dem Abbau am Vertragsende vergütet.
Menge: 1,000 St

**01.02.0020 Vorhaltung eines Zeiterfassungssystems PWC-Anlage Fronberg Süd**
Vorhaltung eines Zeiterfassungssystems
zur Überwachung der Reinigungszeiten.

Hinweis: Die Position wird anteilig nach Installation
und nach dem Abbau am Vertragsende vergütet.
Menge: 1,000 St

**01.02.0030 Vorhaltung eines Zeiterfassungssystems PWC-Anlage Sandgraben Nord**
Vorhaltung eines Zeiterfassungssystems
zur Überwachung der Reinigungszeiten.

Hinweis: Die Position wird anteilig nach Installation
und nach dem Abbau am Vertragsende vergütet.
Menge: 1,000 St

**01.02.0040 Vorhaltung eines Zeiterfassungssystems PWC-Anlage Sandgraben Süd**
Vorhaltung eines Zeiterfassungssystems
zur Überwachung der Reinigungszeiten.

Hinweis: Die Position wird anteilig nach Installation
und nach dem Abbau am Vertragsende vergütet.
Menge: 1,000 St

### Abschnitt 02 Reinigung der PWC-Anlagen im Bereich der AM Kist

#### Unterabschnitt 02.01 PWC-Anlage "Fronberg Nord"

**02.01.0010 Unterhaltsreinigung 3 x täglich**
Unterhaltsreinigung gemäß LB.

Vergütung je Reinigungsvorgang und PWC-Anlage.
Beispiel: 1 Tag x 3 Reinigungsgänge = 3 Stück
Menge: 1095,000 St

**02.01.0020 Grundreinigung**
Grundreinigung gemäß LB.

Vergütung je Grundreinigungsvorgang und PWC-Anlage.
Biepsiel: 1 x Grundreinigung = 1 Stück
Menge: 4,000 St

#### Unterabschnitt 02.02 PWC-Anlage "Fronberg Süd"

**02.02.0010 Unterhaltsreinigung 3 x täglich**
Unterhaltsreinigung gemäß LB.

Vergütung je Reinigungsvorgang und PWC-Anlage.
Beispiel: 1 Tag x 3 Reinigungsgänge = 3 Stück
Menge: 1095,000 St

**02.02.0020 Grundreinigung**
Grundreinigung gemäß LB.

Vergütung je Grundreinigungsvorgang und PWC-Anlage.
Biepsiel: 1 x Grundreinigung = 1 Stück
Menge: 4,000 St

#### Unterabschnitt 02.03 PWC-Anlage "Sandgraben Nord"

**02.03.0010 Unterhaltsreinigung 3 x täglich**
Unterhaltsreinigung gemäß LB.

Vergütung je Reinigungsvorgang und PWC-Anlage.
Beispiel: 1 Tag x 3 Reinigungsgänge = 3 Stück
Menge: 1095,000 St

**02.03.0020 Grundreinigung**
Grundreinigung gemäß LB.

Vergütung je Grundreinigungsvorgang und PWC-Anlage.
Biepsiel: 1 x Grundreinigung = 1 Stück
Menge: 4,000 St

#### Unterabschnitt 02.04 PWC-Anlage "Sandgraben Süd"

**02.04.0010 Unterhaltsreinigung 3 x täglich**
Unterhaltsreinigung gemäß LB

Vergütung je Reinigungsvorgang und PWC-Anlage.
Beispiel: 1 Tag x 3 Reinigungsgänge = 3 Stück
Menge: 1095,000 St

**02.04.0020 Grundreinigung**
Grundreinigung gemäß LB.

Vergütung je Grundreinigungsvorgang und PWC-Anlage.
Biepsiel: 1 x Grundreinigung = 1 Stück
Menge: 4,000 St

### Abschnitt 03 Zusätzlicher Reinigung während Ferienreisezeit

#### Unterabschnitt 03.01 Unterhaltsreinigung

**03.01.0010 Unterhaltsreinigung**
Zusätzlicher Bedarf an Unterhaltsreinigungen über die
3x täglich durchgeführten Regelunterhaltsreinigungen
hinaus. Bedingt durch erhöhte Verkehrsbelastungen
(insbesondere zu Reisezeiten, Schulferien,
Sommerferien..)

Abruf erfolgt durch die zuständige Autobahnmeisterei .

Vergütung je Reinigungsvorgang und PWC-Anlage.
Beispiel: 1 Tag x 2 Reinigungsgänge = 2 Stück
Menge: 120,000 St

#### Unterabschnitt 03.02 Grundreinigung

**03.02.0010 Grundreinigung**
Zusätzlicher Bedarf an Grundreinigungen aufgrund höher
Verschmutzungsgrad.

Abruf erfolgt durch die zuständige Autobahnmeisterei.
Menge: 2,000 St

USt %: 19,00
